# Bomba de calor reversível

- Propriedade do ficheiro: CYPE INGENIEROS, S.A.
- Formato: FIEBDC-3/2002
- Moeda: EUR
- Custos indirectos: 3.00 %
- IVA: 23.00 %

## I Instalações

### IC Aquecimento, climatização e A.Q.S.

#### ICV Unidades centrais de climatização

**ICV010** Ud Bomba de calor reversível, ar-água, modelo Hidropack IWEB-90 "CIAT", potência frigorífica nominal de 19,5 kW (temperatura de entrada do ar: 35°C; temperatura de saída da água: 7°C, salto térmico: 5°C), potência calorífica nominal de 21,8 kW (temperatura húmida de entrada do ar: 6°C; temperatura de saída da água: 45°C), com grupo hidráulico (vaso de expansão de 12 l, pressão nominal disponível de 102 kPa) e depósito de inércia de 100 l, caudal de água nominal de 3,4 m³/h, caudal de ar nominal de 10000 m³/h e potência sonora de 73,8 dBA; com interruptor de caudal, filtro, termomanómetros, válvula de segurança regulada a 4 bar e purgador automático de ar, com refrigerante R-410A, para instalação no exterior. Totalmente montada, ligada e colocada em funcionamento pela empresa instaladora para a verificação do seu correcto funcionamento.
Bomba de calor reversível, ar-água, modelo Hidropack IWEB-90 "CIAT", potência frigorífica nominal de 19,5 kW (temperatura de entrada do ar: 35°C; temperatura de saída da água: 7°C, salto térmico: 5°C), potência calorífica nominal de 21,8 kW (temperatura húmida de entrada do ar: 6°C; temperatura de saída da água: 45°C), com grupo hidráulico (vaso de expansão de 12 l, pressão nominal disponível de 102 kPa) e depósito de inércia de 100 l, caudal de água nominal de 3,4 m³/h, caudal de ar nominal de 10000 m³/h e potência sonora de 73,8 dBA; com interruptor de caudal, filtro, termomanómetros, válvula de segurança regulada a 4 bar e purgador automático de ar, com refrigerante R-410A, para instalação no exterior. Totalmente montada, ligada e colocada em funcionamento pela empresa instaladora para a verificação do seu correcto funcionamento.
Inclui: Implantação da unidade. Colocação e fixação da unidade e respectivos acessórios. Ligação com as redes de abastecimento de água, eléctrica e de recolha de condensados. Colocação em funcionamento.
Critério de medição de projecto: Número de unidades previstas, segundo documentação gráfica de Projecto.
Critério de medição de obra: Medir-se-á o número de unidades realmente executadas segundo especificações de Projecto.
Critérios considerados na determinação do preço da unidade de obra: O preço não inclui os elementos anti-vibratórios de pavimento.

| Código | Un | Descrição | Rendimento | Preço | Importância |
|---|---|---|---|---|---|
| mt42bcc120lea | Ud | Bomba de calor reversível, ar-água, modelo Hidropack IWEB-90 "CIAT", potência frigorífica nominal de 19,5 kW (temperatura de entrada do ar: 35°C; temperatura de saída da água: 7°C, salto térmico: 5°C), potência calorífica nominal de 21,8 kW (temperatura húmida de entrada do ar: 6°C; temperatura de saída da água: 45°C), com grupo hidráulico (vaso de expansão de 12 l, pressão nominal disponível de 102 kPa) e depósito de inércia de 100 l, caudal de água nominal de 3,4 m³/h, caudal de ar nominal de 10000 m³/h e potência sonora de 73,8 dBA; com interruptor de caudal, filtro, termomanómetros, válvula de segurança regulada a 4 bar e purgador automático de ar. (material) | 1.000 | 7257.12 | 7257.12 |
| mt37www050e | Ud | União anti-vibração, de borracha, com rosca de 1 1/4", para uma pressão máxima de funcionamento de 10 bar. (material) | 2.000 | 18.92 | 37.84 |
| mo005 | h | Oficial de 1ª instalador de ar condicionado. (mão de obra) | 9.000 | 19.03 | 171.27 |
| mo104 | h | Ajudante de instalador de ar condicionado. (mão de obra) | 9.000 | 17.95 | 161.55 |
| % | % | Custos directos complementares | 2 % | 7627.78 | 152.56 |
|  |  | Custos directos |  |  | 7780.34 |
